# Renaturierung Cantdorfer Wiesenteich :: Deklarationsanalytik
Angebotsaufforderung (GAEB 90, DA83)
Projektbezeichnung: und abfallrechtliche Begleitung
Vergabenummer: 26-01-0268
Währung: EUR
Auftraggeber: Stadt Spremberg/Grodk Am Markt 1 03130 Spremberg/Grodk

## 26-01-0268
Datum: 17.02.26

### 1 DEKLARATIONSANALYTIK UND ABFALLRECHTLICHE BEGLEITUNG

*Hinweis*
VORBEMERKUNGEN

Sämtliche notwendige Fahrten z.B. für den
Probentransport ins Labor, zur Teilnahme an Beratungen
einschl. der regelmäßigen Bauberatungen sind im
erforderlichen Umfang einzukalkulieren, ebenso
zusätzliche Aufwendungen für die Kontrollen der
Einhaltung Entsorgungswege im gebotenen Umfang.

#### 1.1 DEKLARATIONSANALYTIK UND ABFALLRECHTLICHE BEGLEITUNG

**1.1.1 Maßnahmenbegleitung und Beratung des Auftraggebers**
Begleitung und Überwachung der Baumaßnahme in abfallund
bodenschutzrechtlicher Hinsicht über die gesamte Dauer
der Bauzeit einschl. Beratung des Auftraggebers und
Koordinierungsaufwand für Abstimmungen mit der unteren
Abfallbehörde des Landkreises, ggf.
Landwirtschaftsbehörden und dem ausführenden Bau- und
Transportunternehmen sowie den Entsorgern/ Abnehmern im
Zuge Massen- und Abfallbeseitigung/-entsorgung.
Ziel ist die für den Auftraggeber kostengünstigste
Umsetzung der Entsorgung und Verwertung unter
Beibehaltung der Maßnahmenziele und Einhaltung
sämtlicher Genehmigungen und abfall- und
bodenschutzrechtlicher Rechtsvorschriften und
Verordnungen einschl. Beratung des AG zum Analyseumfang
und den ordnungsgemäßen Entsorgungswegen. einschl.
Protokollierung von Beratungen und regelmäßige
Kontrollen der ordnungsgemäßen Entsorgung/ Verwertung,
Prüfung und Freigabe von Transportnachweisen, Wiege-
und Ab- bzw. Annahmescheinen Fahrtzeiten, Beratungen,
Begleitung der Probennahme etc. sind einzukalkulieren.
Menge: 13,000 Mt

**1.1.2 Bodenprobe aus Haufwerken LAGA PN 98 200-300m3**
STLB-Bau 2025-10 087
Entnahme von Bodenproben aus Haufwerken, nach LAGA PN
98, einschl. Protokoll, Volumen über 200 bis 300 m3,
abgerechnet wird je Haufwerk.
Menge: 26,000 St

**1.1.3 Untersuchung zur Abfalldeklaration LAGA M20 Boden**
Untersuchung gewonnener Bodenproben zur
abfallrechtlichen Einstufung gemäß LAGA M20 (Eluat +
Feststoff).
Parameterumfang nach Erfordnis unter Beachtung der
Analyseergebnisse der Voruntersuchung des AG einschl.
Auswertung und Kurzbericht. Probennahme entsprechend
Pos. 01.01.0002.
Menge: 26,000 St

**1.1.4 Ergänzungsparameter zur Einstufung nach DepV**
Untersuchung ergänzender Parameter aus gewonnenen
Bodenproben zur Deponiezuordnung gemäß
Deponieverordnung (DepV), Anhang 3 (Feststoff- und
Eluatuntersuchung, L/S = 10) und Anhang 4 einschl.
Auswertung und Kurzbericht.
Probennahme entsprechend Pos. 01.01.0002.
Menge: 26,000 St

**1.1.5 ergänzende Analytik gemäß "Vollzugshinweise Spiegeleinträge AVV"**
Untersuchung gewonnener Bodenproben zur
abfallrechtlichen Einstufung
ergänzende Analytik gemäß "Vollzugshinweise zur
Zuordnung von Abfällen zu den Abfallarten eines
Spiegeleintrages in der Abfallverzeichnis-Verordnung"
vom 18.11.2022 mit Untersuchungsumfang nach Anlage V,
Tab. 1 einschl. Auswertung und Kurzbericht.
Probennahme entsprechend Pos. 01.01.0002.
Menge: 26,000 St

**1.1.6 Untersuchung EBV Anl.1 Tab.3 BG 200-300m3**
Untersuchung nach EBV 2023, Anlage 1, Tabelle 3,
Untersuchungsumfang BG-0 bis einschl. BG-F3, am
Haufwerk, Volumen über 200 bis 300 m3, abgerechnet wird
nach Anzahl Laborberichte, einschl. Bewertung der
Analyseergebnisse, Probennahme entsprechend Pos.
01.01.0002.
Menge: 1,000 St

**1.1.7 Untersuchung Abfalldeklaration LAGA M20 Bauschutt**
Untersuchung zur Abfalldeklaration nach LAGA-Merkblatt
20, Tabelle II.1.4-1 Mindestuntersuchungsprogramm für
Bauschutt vor der Aufbereitung bei unspezifischem
Verdacht, Untersuchung im Eluat und Feststoff aus
Haufwerken, abgerechnet wird nach Anzahl Laborberichte,
einschl. Bewertung der Analyseergebnisse. Probennahme
entsprechend Pos. 01.01.0002.
Menge: 1,000 St

**1.1.8 Untersuchung Abfalldeklaration nach Maßgabe Entsorgungsanlage**
Untersuchung zur Abfalldeklaration nach Maßgabe der
Entsorgungsanlage, abgerechnet wird nach Anzahl
Laborberichte, einschl. Bewertung der
Analyseergebnisse. Probennahme entsprechend Pos.
01.01.0002.
Menge: 7,000 St

**1.1.9 Untersuchung nach BBodSchV**
Analytik Vorsorgewerte nach BBodSchV,
Parameterumfang nach BBodSchV Anlage 1, Tabellen 1 und
2,
Abrechnung erfolgt je Probe (Stück) mit vollständig
durchgeführter Analytik und prüffähigem Bericht.
Probennahme entsprechend Pos. 01.01.0002..
Menge: 8,000 St

**1.1.10 Dokumentation**
Übergabe einer Abschlussdokumentation zu allen abfall-
und bodenschutzrechtlich relevanten Sachverhalten im
Zusammenhang mit der Baumaßnahme.
Mindestumfang:
- sämtliche Protokolle zu Probennahmen und Analysen
- tabellarische Massenbilanz mit:
    - Angabe der jeweiligen Position des Bau-Haupt-LVs
    - Bezug zur jeweiligen Probennahme
    - Analyseergebnis/Einstufung
    - Entsorgungsweg/Abnehmer
    - Abtransport (Liefer-/Wiegeschein, Tonnage)
    - kummulierte Tonnage
- sämtlicher relevanter Schriftverkehr,
Beratungsprotokolle

Die Unterlagen sind von Beginn der Arbeiten an
fortlaufend zu führen und zu vervollständigen. Dem AG
ist der aktuelle Bearbeitungsstand auf Verlangen
digital zu übergeben. Nach Abschluss der Bearbeitung
Gesamtunterlage 1-fach Papierform und 1-fach digital
übergeben.
Menge: 1,000 psch

#### 1.2 STUNDENLOHNARBEITEN

*Hinweis*
Hinweis: Nachfolgende Stundenlohnarbeiten kommen nur
auf Anweisung des AG zum Einsatz!

**1.2.10 Projektleiter/Ingenieur**
*** Bedarfsposition ohne GB
Projektleiter/Ingenieur auf Nachweis
Menge: 1,000 h

**1.2.20 technischer/ wissenschaftlicher Mitarbeiter**
*** Bedarfsposition ohne GB
technischer/ wissenschaftlicher Mitarbeiter auf
Nachweis.
Menge: 1,000 h

**1.2.30 technischer Zeichner und sonstiger Mitarbeiter**
*** Bedarfsposition ohne GB
technischer Zeichner und sonstiger Mitarbeiter auf
Nachweis.
Menge: 1,000 h

USt %: 19,00
